# Parkökonomiegebäude Branitzer Park
Angebotsaufforderung (GAEB 90, DA83)
Währung: EUR
Auftraggeber: Stiftung Fürst-Pückler-Museum Park und Schloss Branitz

## Zusätzlicher Text
Baustelle: Park und Schloss Branitz - Parkökonomiegebäude

Anschrift. Stiftung Fürst-Pückler-Museum Park und Schloss Branitz
Robinienweg 10
03042 Cottbus, OT Branitz

Gebäudeart: denkmalgeschützter Mauerwerksbau

Zufahrt: Cottbus-Branitz - Kastanienenallee - Robinienweg

Durch die beauftragten Firmen sind zu Beginn der Arbeiten
Mitarbeiterlisten bei der Bauleitung einzureichen und entsprechend
Notwendigkeit zu aktualisieren. Die Liste wird beim Wachschutz zu
Kontrollzwecken hinterlegt.

1. Angaben zur Baustelle

Am Parkökonomiegebäude im Branitzer Park in Cottbus, Robinienweg 10,
03042 Cottbus, sollen im Zuge einer Umnutzung, Umbau- und
Sanierungsmaßnahmen durchgeführt werden. Es werden zunächst die
Abbrucharbeiten vorgenommen, anschließend erfolgen die Rohbauarbeiten.

Das Parkökonomiegebäude von 1876 ist ein Einzeldenkmal von historischer
Bedeutung und gehört zum unter Schutz gestellten Denkmalbereich
"Branitzer Parklandschaft". Entsprechend ist dies, im Zuge der
Bauarbeiten, zu würdigen und die Arbeiten mit entsprechender Vor- und
Umsicht durchzuführen.
Das freistehende Gebäude ist in drei Gebäudeteile aufgeteilt. Die
ehemalige Nutzung als "Parkvorwerk" gab eine Nutzung des westlichen
Teils als Wagenremise, des mittleren Hauptteils als Kutscherwohnung und
des östlichen Teils als Pferdestall vor.
In den letzten Jahrzehnten führte die Nutzung des Parkökonomiegebäudes
zu Wohnzwecken zur Überformung der inneren Raumstruktur. Insbesondere
wurden nicht denkmalgerechte Wand- und Deckenverkleidungen in Trockenbau
im östlichen ehem. Stallbereich und des mittleren Gebäudeteils
ausgeführt.

Vor Baubeginn wird, im Rahmen der Bauanlaufberatung, eine Begehung des
Objektes unter Teilnahme von AN, AG und Bauleitung durchgeführt.

Die Denkmalschutzbehörden werden fortlaufend in den Planungs- und
Ausführungsprozess einbezogen. Alle Änderungen in der Ausführungsart der
Leistung müssen mit Bauleitung und Denkmalpflege abgestimmt werden.
Verzögerungen im Ablauf oder Unterbrechungen, die auf Grundlage von
denkmalrechtlichen Entscheidungen
basieren, können nicht zusätzlich oder nachträglich geltend gemacht
werden.

Rücksichtnahme und eigenverantwortliche Abstimmungen mit dem Bauherrn
und anderen Gewerken werden ebenfalls vorausgesetzt.

Bei der Durchführung von Arbeiten am Baudenkmal sind Referenzprojekte
im Bereich der Baudenkmalpflege notwenig, nachzuweisen und mit
Angebotsabgabe vorzulegen.

1.1 Baubeschreibung
Bei der Baumaßnahme handelt es sich um die Sanierung eines
denkmalgeschützen, eingeschossigen  Mauerwerksbau mit ausgebauten
Dachgeschoss.

Gebäudemaße
Länge: ca. 28 m
Breite: ca. 10 m
Gesamthöhe: 8 m

1.2 Lage der Baustelle/Anschrift
Anschrift. Stiftung Fürst-Pückler-Museum Park und Schloss Branitz
Robinienweg 10
03042 Cottbus, OT Branitz

Die Zufahrten sind über die öffentliche Straße möglich, für die Fahrten
im Parkbereich ist eine Genehmigung erforderlich.

1.3 Feuerwehrstellflächen
Die im Baustelleneinrichtungsplan ausgewiesene Feuerwehraufstellfläche
und Zufahrten für den Park
sind nur nach Freigabe durch die  Bauleitung zu befahren, die
Lagermöglichkeit auf diesen Flächen
ist ausgeschlossen.

1.4 Baustelleneinrichtung
Weitere Stellflächen für Aufenthalts- und Materialcontainer muss der AN
eigenverantwortlich klären. Die Baustelleneinrichtung ist in eigener
Verantwortung bereitzustellen, zu unterhalten, zu finanzieren und nach
Beendigung der Arbeiten mit erfolgter Abnahme rück zubauen.
Der AG stellt einen Elektroanschluss zur Verfügung. Für Bauwasser wird
auf dem Grundstück ein Entnahmepunkt mit einer Zapfstellen durch den AG
zur Verfügung gestellt. Innerhalb des Gebäudes dürfen keine Räume ohne
Zustimmung des AG belegt werden. Das Übernachten auf der Baustelle ist
nicht gestattet.

1.5 Anschlüsse für Wasser, Energie, Abwasser und Toiletten
Baustrom (Baustrom: 230/400 V, 16/32 A) und Bauwasseranschluss
(Bauwasser: ½ Zoll) werden ohne Messeinrichtungen bauseits gestellt. Die
Anschlüsse für Baustrom und -wasser sind im Bereich des Gebäudes
vorhanden.

1.6 Lagerflächen/Transport
Lagerflächen sind nur unmittelbar neben dem Gebäude in den
ausgewiesenen Mengen vorhanden. Es müssen die Flächen des entsprechenden
Leistung-/Bauabschnittes genutzt werden. Transport- und Lagerflächen
sind so zu schützen, dass nach der Durchführung der Arbeiten weder der
Bestand  noch andere Einbauteile beschädigt werden. Transportwege für
sperrige Materialien sind vorher mit der
Bauleitung und der Stiftung abzustimmen.

Die Baumaßnahme findet während der touristischen Nutzung der
Gartenanlage statt.

1.7 Entsorgung
Die Abfall- und Schuttentsorgung ist unter Beachtung des AbfG und der
AbfRestÜberwV durchzuführen. Die abgesammelten Materialien sind so zu
befördern und zu lagern, dass die Möglichkeit zur Abfallverwertung
genutzt werden kann. Der Auftragnehmer hat den Nachweis der geordneten
Entsorgung zu führen. Die Nachweise müssen Informationen über Menge und
Art der entsorgten Materialien enthalten. Entsorgungsschritte im
elektronischen Abfallnachweisverfahren, Führung des
Zedal-/Begleitscheinverfahrens.

2. Angaben zur Ausführung

2.1 Allgemeines
Weisungen der Bauleitung oder Behörden ist Folge zu leisten. Der
Bauleiter ist schriftlich zu benennen. Alle Mitarbeiter, auch
Nachauftragnehmer sind täglich namentlich vor Beginn der Arbeiten im
Bautagebuch pro Schicht zu erfassen. Durch die beauftragten Firmen sind
zu Beginn der Arbeiten Mitarbeiterlisten bei der Bauleitung einzureichen
und entsprechend
Notwendigkeit zu aktualisieren. Die Liste wird bei der SFPM zu
Kontrollzwecken hinterlegt.

Während der Arbeiten sind tägliche Bautagesberichte zu führen und
wöchentlich als Original an die Bauleitung auszuhändigen.
Mindestangaben sind:
- eingesetztes Personal
- Maschinen
- Temperatur
- Niederschlagsmenge
- bearbeitete Teilgebiete
- besondere Vorkommnisse wie Leitungsbeschädigungen
- weitere notwendige Eintragungen siehe Leistungspositionen

2.2 Ausführungsfristen
Die in den Vertragsbedingungen benannten Ausführungstermine sind
zwingend einzuhalten. Die termingerechte Einhaltung der konkreten
Ausführungsfristen ist von größter Wichtigkeit.

Für die termingerechte Durchführung der Arbeiten ist nach Notwendigkeit
ein 2-schichtiger Betrieb vorzusehen. Die Arbeiten innerhalb des
Gebäudes finden teilweise zeitversetzt statt, ein durchgängiges Arbeiten
auf der Baustelle kann nicht gewährleistet werden. Der Aufwand für
mehrmaliges An-und Abfahren zur Durchführung der Arbeiten ist
unabdingbar. Die Mehraufwendungen sind mit dem
Einheitspreis abgegolten.

2.3 Besondere Verkehrssicherung
Die vorhandenen baulichen Anlagen sind für den Zeitraum der Bauarbeiten
vor Beschädigungen und Verunreinigungen zu schützen. Staubentwicklung
und Verschmutzungen außer- und innerhalb des Gebäudes müssen weitgehend
vermieden werden.

Gehwege und Straßen (insbesondere die Baustellenein-/ausfahrt)
außerhalb des Bearbeitungsgebietes sind sauber zu halten und bei Bedarf
täglich zu reinigen. Die Mehraufwendungen sind mit dem Einheitspreis
abgegolten.

2.4 Abnahme
Zur Abnahme ist durch den Auftragnehmer 3-fach die Abnahmedokumentation
(Fachunternehmererklärung, Lieferscheine, Zertifikate,
Sicherheitsblätter, Betriebsanleitungen, Pflege- und Reinigungshinweise
u.a. in geordneter Form in Ordnern  mit Inhaltsverzeichnis zu
übergeben.

2.5 Baustellenkenntnis
Dem Bieter wird empfohlen, sich vor Abgabe des Angebotes über die Lage,
die Beschaffenheit der Baustelle, der Zufahrten und Lagerplätze
ausreichend zu  informieren bzw. in die Pläne Einsicht zu nehmen.

2.6 Rauchverbot
Im gesamten Gebäude herrscht striktes Rauchverbot.

2.7 Brandschutz/Unfallschutz
Auf der Baustelle sind alle einschlägigen Brandschutz- und
Unfallverhütungsvorschriften zu beachten. Vorbeugende Schutzmaßnahmen
und Brandschutzmaßnahmen gehören zu den Pflichten des Auftragnehmers.
Schweißen, Brennen, und andere thermische Verfahren sind im Gebäude
verboten und Trennarbeiten z.B. durch Sägen zu realisieren. Im
begründeten Ausnahmefall sind thermische Verfahren nur nach Erteilung
eines Schweißerlaubnisscheines durch die Bauleitung zulässig.

2.8 Beräumung Baustelle
Die Arbeitsplätze sind täglich nach Beendigung der Arbeiten aufzuräumen
und anfallende Stoffe (Verpackungsmaterial, Schutt usw.)
eigenverantwortlich zu beseitigen. Arbeitsflächen sind täglich
besenrein zu verlassen und bei Gefahr abzusperren.

3. Anlagenverzeichnis
Folgende Pläne liegen zur Angebotsabgabe zur Information bei:

- Lageplan: BRA-AP-OL-05
- Grundrisse KG, EG und OG: BRA-AP-KG-EG-02, BRA-AP-OG-04
- Schnitte sowie Ansichten: BRA-AP-S-01, BRA-AP-S-03
- Konstruktionszeichnungen Statik: BRA-AP-ST-01, BRA-AP-ST-02,
BRA-AP-ST-03, BRA-AP-ST-04
- Detail Holztreppe / Außentreppe: BRA-AP-D-HT-01,BRA-AP-HT-01,
BRA-AP-HT-02

## Zusätzlicher Text
1.1 Leistungsinhalt
Die Leistung umfasst die statische Ertüchtigung der Kappendecken. Die
Arbeiten erfolgen in enger Zusammenarbeit mit dem Bauhauptgewerk. Die
hierfür notwendigen Arbeitsmethoden bzw. Eingriffe in den Bestand müssen
bestandsschonend und erschütterungsarm sein.  Ausgebaute noch nutzbare
Baumaterialien sind vor Ort zwischen zu lagern und erst in Rücksprache
mit der BL und ggf. der unteren Denkmalschutzbehörde zu entsorgen.

* Grundlage für die Zimmererarbeiten sind u.a. die

DIN 1052:2004-08 - Berechnung und Bemessung von Holzbauwerken -
Allgemeine Bemessungsregeln und Bemessungsregeln für den Hochbau

DIN 4074-1:2003-06 - Sortierung von Holz nach der Tragfähigkeit

DIN 68365:1957-11 -Bauholz für Zimmerarbeiten; Gütebedingungen

DIN 68800-3:1990-04 - Holzschutz; Vorbeugender chemischer Holzschutz

ATV DIN 18334: 2002-12 VOB Vergabe- und Vertragsordnung für
Bauleistungen - Teil C: Allgemeine Technische Vertragsbedingungen für
Bauleistungen (ATV); Zimmer- und Holzbauarbeiten

in der jeweils gültigen Fassung. Alle erforderlichen
sicherheitstechnischen Einrichtungen sind in die Einheitspreis
einzurechnen; sofern nicht als Einzelposition ausgeschrieben.

Achtung ? Neue normative Regelung:
Mit Einführung der DIN 1052: 2004-08 wird die statische Bemessung
(Tragwerksplanung) auf eine Holzfeuchte von 20 % bezogen. Auch die ATV
DIN 18334 fordert für den Einbau von Bauschnittholz eine Holzfeuchte von
höchstens 20%.

* Grundlage für die Stahlbauarbeiten sind u.a. die

DIN EN 1993  Bemessungs- und Konstruktionshilfen für Stahlbauwerke

DIN EN 1090 Normsystem zur Qualitätssicherung und Zertifizierung von
Stahl- und Aluminiumkonstruktionen.

DIN 4114  Schraubenverbindungen im Stahlbau

DIN 18800 - Stahlbau

ATV DIN 18335: VOB Vergabe- und Vertragsordnung für Bauleistungen -
Teil C: Allgemeine Technische Vertragsbedingungen für Bauleistungen
(ATV); Stahlbauarbeiten

* Alle Maße sind vom AN eigenverantwortlich an der Baustelle zu prüfen.
Abweichungen zu übergebenen Planungs- und Ausführungsunterlagen oder
örtlichen Gegebenheiten sind umgehend nach Feststellung der Bauleitung
mitzuteilen.

* Es dürfen nur ausgeschriebene Materialien verwendet werden, deren
Eignung durch technische Merkblätter bzw. Lieferscheine nachgewiesen
werden muß. Müssen in begründeten Fällen andere Materialien eingebaut
werden, bedarf es der ausdrücklichen vorherigen Zustimmung durch die
Bauleitung.

* Grundsätzlich sind alle ausgeschriebenen Leistungen in den jeweiligen
Positionen so zu kalkulieren, dass die notwendigen Vor- und
Nebenleistungen (wenn nicht separat ausgeschrieben) zum Erreichen einer
fachlich und technisch einwandfreien Ausführung enthalten sind.

1.2 Abrechnungshinweise

Der Auftragnehmer ist verpflichtet, eine genaues, prüffähiges Aufmaße
als Abrechnungsgrundlage für den Auftraggeber zu erstellen.

Allgemeine Technische Vertragsbedingungen

Es gelten die Allgemeinen Vertragsbedingungen für die Ausführung von
Bauleistungen nach VOB in der bei der Angebotsabgabe gültigen Fassung
sowie die jeweiligen geltenden DIN- Normen der Einzelgewerke.

## Zimmerei
Datum: 03.04.24

### Bereich 1 Zimmererarbeiten

**1.010 Holztreppe als Außentreppe**
Herstellen, Liefern und Montieren einer hölzernen
Außentreppe (Wangentreppe mit eingestemmten
Trittstufen) mit Austrittspodest auf der östlichen
Giebelseite zur Erschließung des Dachgeschosses nach
historischen Vorbild. Farblos imprägniert für außen.

Abmessungen:
ca. 4m x 1,20 m
Einläufig, gerade, Austritt auf Podest, Steigung: 18
Steigungen, 28 cm x 18,5 cm und 3 cm Unterschnitt,
keine Setzstufen

Einbauort:
außen, Giebelseite Ost zur Erschließung Giebeltür
Dachgeschoss

Material:
Massivholz, Europäische Lerche, S10 / C24

Imprägnierung:
Farblos, Produktangabe: ...............................

Es wird ein gemeinsamer Bemusterungstermin mit den
Bauherr, der uDB und der Bauleitung vor der Anfertigung
zum Material der Holztreppe stattfinden.

Als Grundlage dient der Plan Detail Holztreppe
BRA-AP-D-HT-01
Menge: 1,000 Stck

**1.020 Geländer Außentreppe**
Herstellen, Liefern und Montieren eines hölzernen
Geländers nach historischen Vorbild für die in Position
1.1 genannte Außentreppe und Podest, inkl.
Geländerpfosten und Füllstäbe aus Holz. Farblos
imprägniert für außen.

Abmessungen:
Gesamtlänge ca. 7m, 0,9 m von Vorderkante Trittstufe
hoch

Einbauort:
außen, Giebelseite Ost zur Erschließung Giebeltür
Dachgeschoss entlang der Außenseite Treppe

Material:
Massivholz, Europäische Lerche, S10 / C24

Imprägnierung:
Farblos, Produktangabe: ...............................

Es wird ein gemeinsamer Bemusterungstermin mit den
Bauherr, der Denkmalpflege und der Bauleitung vor der
Anfertigung zum Material der Holztreppe stattfinden.

Als Grundlage dient der Plan Detail Holztreppe
BRA-AP-D-HT-01,BRA-AP-HT-01, BRA-AP-HT-02
Menge: 1,000 Stck

**1.030 Austrittspodest**
Herstellen, Liefern und Montieren eines hölzernen
Austrittspodest vor der Giebeltür auf hölzernen
Bestandsbalken, inkl. Befestigung auf Balken und an
Giebelwand nach historischen Vorbild. Farblos
imprägniert für außen.

Abmessungen:
Gesamtlänge ca. 1,75 m x 1,20 m

Einbauort:
außen, Giebelseite Ost zur Erschließung Giebeltür
Dachgeschoss

Material:
Massivholz, Europäische Lerche, S10 / C24

Imprägnierung:
Farblos, Produktangabe: ...............................

Es wird ein gemeinsamer Bemusterungstermin mit den
Bauherr, der Denkmalpflege und der Bauleitung vor der
Anfertigung zum Material der Holztreppe stattfinden.

Als Grundlage dient der Plan Detail Holztreppe
BRA-AP-D-HT-01, BRA-AP-HT-01, BRA-AP-HT-02
Menge: 1,000 Stck

**1.040 Kragbalken Austrittspodest**
Rückbau der Bestandsbalken aus Holz unter dem
Austrittspodest Holztreppe. Behutsamer Rückbau der
Balken aus der Außenwand und Trennung der
Verbindungsmittel zum Dachstuhl. Lieferung, Zuschnitt
und Montage neuer Auflagerbalken, als Kragarme entspr.
dem Bestand. Farblos imprägniert für außen.
Kraftschlüssige Befestigung an der Fassade mittels
Abstandshalterungen aus rostfreien Stahl inkl. aller
Befestigungsmittel zur Außenwand. Inkl. Anfertigung und
Anbringung von Abdeckblechen auf der Oberseite der
Kragbalken, als Witterungsschutz aus Titanzinkblech,
alle Anschlüsse und Zuschnitte des Bleches an
Aufgehende Bauteile und Durchdringungen sind mit
einzukalkulieren.

Abmessungen:
16 cm x 12 cm, ca. 1,30 m auskragend

Einbauort:
außen, Giebelseite Ost zur Erschließung Giebeltür
Dachgeschoss

Material:
Massivholz, Europäische Lerche, S10 / C24
Abdeckbleche aus Titanzink

Imprägnierung:
Farblos, Produktangabe: ...............................

Es wird ein gemeinsamer Bemusterungstermin mit den
Bauherr, der Denkmalpflege und der Bauleitung vor der
Anfertigung zum Material der Holztreppe stattfinden.

Als Grundlage dient der Plan Detail Holztreppe
BRA-AP-D-HT-01, BRA-AP-HT-01, BRA-AP-HT-02
Menge: 2,000 Stck

**1.050 Werkplanung Holztreppe**
Erstellung einer Werkplanung zur oben genannten
Treppenanlage bestehend aus Treppenlauf, Geländer und
Podest.
Menge: 1,000 Psch

**1.060 Deckenbalken 10/10**
Liefern und Montieren Deckenbalken auf
Hohlkastenprofil, Stahl, 200/100/8mm, inkl.
Auflagerwinkel entlang Außenwand. Gemäß Angaben Statik.
Alle notwendigen Befestigungsmittel sind in den EP
einzukalkulieren.

Abmessungen:
b/h 10 cm / 10 cm, Länge ca. 5,00 m, Achsabstand 0,76
cm

Vollholz, C24

Einbauort:
Bauaktenarchiv, R02.01

Als Grundlage dient der Plan Konstruktionszeichnung
Fußboden Bauaktenarchiv OG: BRA-AP-ST-02
Menge: 10,000 Stck

**1.070 Deckenbalken 10/24**
Liefern und Montieren Deckenbalken. Auflager in
Mauerwerkstasche und an Stahlträger UPE 270 auf
Lagerholz entsprechend Angaben Statik. Alle notwendigen
Befestigungsmittel sind in den EP einzukalkulieren.

Abmessungen:
b/h 10 cm / 24 cm, Länge ca. 4,50 m, Achsabstand 0,75
cm

Vollholz, C24

Einbauort:
Stiftungsarchiv, R02.06

Als Grundlage dient der Plan Konstruktionszeichnung
Fußboden Stiftungsarchiv OG: BRA-AP-ST-04
Menge: 17,000 Stck

**1.080 Deckenbalken 8/20**
Liefern und Montieren Deckenbalken. Auflager in
Mauerwerkstasche und an Stahlträger UPE 270 auf
Lagerholz entsprechend Angaben Statik. Alle notwendigen
Befestigungsmittel sind in den EP einzukalkulieren.

Abmessungen:
b/h 8 cm / 20 cm, in Längen von ca. 1,75 m, 2,50 m und
3,75 m, Achsabstand 0,95 cm

Vollholz, C24

Einbauort:
Stiftungsarchiv, R02.06 und R02.01

Als Grundlage dient der Plan Konstruktionszeichnung
Fußboden Bauaktenarchiv OG: BRA-AP-ST-02 und
Stiftungsarchiv BRA-AP-ST-04
Menge: 40,000 Stck

**1.090 Blindboden Rauspunt**
Blindboden auf Deckenbalken aus Rauspuntdielen 30 mm,
Nut / Feder, C24, als Auflagerfläche für weitere Beläge
liefern und verlegen. Längsstöße erfolgen auf den
Deckenbalken. Befestigung verschraubt, einschließlich
Verbindungsmittel.
Die Leistung beinhaltet das Zuschneiden von
Kleinstflächen und Aussparungen sowie aller
Nebenarbeiten.

Einbauort:
Stiftungsarchiv, R02.06 und Bauaktenarchiv, R02.01
Menge: 165,000 m2

**1.100 Unterfangung Mittelpfosten**
Lieferung und Montage eines zusätzlichen Balkenendes,
als Unterfangung für den Holzposten zwischen den beiden
UPE 270 Stahlträger gemäß Angaben Statik. Alle
notwendigen Befestigungsmittel sind in den EP
einzukalkulieren.

Abmessung:
15 cm x 18 cm x 40 cm, C24

Einbauort:
Stiftungsarchiv, R02.06

Als Grundlage dient der Plan Konstruktionszeichnung
Fußboden Stiftungsarchiv OG: BRA-AP-ST-04
Menge: 3,000 Stck

**1.110 Verstärkung Mittelfette**
Lieferung und Montage eines Holzbalkens, als
Verstärkung der Mittelfette, gemäß angaben Statik,
inkl. aller Befestigungsmittel.

Abmessung:
b/h 15cm x 16 cm, Länge ca. 6,55 m, C24

Einbauort:
Stiftungsarchiv, R02.06

Als Grundlage dient der Plan Konstruktionszeichnung
Fußboden Bauaktenarchiv OG: BRA-AP-ST-03
Menge: 2,000 Stck

**1.120 Einbau von Riegel/Streben**
Lieferung und Einbau einzelner Riegel/Streben  2,5 m,
einschließlich aller notwendigen Verbindungen und
Abstützarbeiten.

inkl. Zuschnitt und aller Nebenarbeiten

Einbauort:
Archivraume R02.06

Holzart Kiefer - Kernholz C24
Querschnitt von B/H 14/14

Hinweis:
Das benötigte Maß ist ab Objekt zu nehmen. Der
Zuschnitt der Hölzer findet vor Ort statt.
Menge: 2,000 Stck

**1.130 Rückbau Bestandsdielung Dachraum, ungespundet**
Rückbau der Bestandsdielung im Dachraum, ungespundet
verlegt, inkl. Transport und Entsorgung des Altholzes

Materialstärke: ca. 3 cm
Ort: Vorraum R02.01
Menge: 20,000 m²

**1.140 Aus- und Wiedereinbau historischer Bestandsdielung**
Behutsamer Aus- und Wiedereinbau des historischen
Dielenbodens inkl. Unterbau wie folgt:
Dokumentation mittels aussagekräftiger
BilderQualitätsbewertung über Wiedereinbaufähigkeit
mittels gemeinsamen Termin mit Bauherr, Denkmalpflege
und Bauleitungvorsichtiges Aufnehmen der
BestandsdielungTransportZwischenlagerung der Dielen vor
Ort bis zum WiedereinbauLängenanpassunggrobe Reinigung
mittels Abbürsten / Fegenfachgerechter Wiedereinbau der
Dielen mit Ausgleichskonstruktion auf neuen
BodenniveauFläche Dielenboden: ca. 40 m2
Holzart: Nadelholz
Ort: 1. OG R02.02 und R02.05 siehe Plan BRA-AP-OG-04
Größe der Dielen: Breite variiert von ca. 7cm bis ca.
25cm / Dielendicke: ca. 2,5 cm

Raum 02.02 jeweils zur Hälfte mit ca.7cm breiten Dielen
und mit ca. 25cm breiten Dielen ausgelegt.
Raum 02.05 komplett mit ca. 20cm breiten Dielen
ausgelegt.
Menge: 40,000 m2

**1.150 Dielungergänzungen**
Liefern und Montieren von neuer Dielung passend zum
Bestand, als Ergänzung für Fehlstellen in der
Bestandsdielung. Es wird davon ausgegangen, dass ca.
1/3 der Bestandsdielen ersetzt werden müssen.

Holzart: Nadelholz, S10 / C24
Ort: 1. OG R02.02 und R02.05 siehe Plan BRA-AP-OG-04
Größe der Dielen: Breite variiert von ca. 7cm bis ca.
25cm / Dielendicke: ca. 2,5 cm

Raum 02.02 jeweils zur Hälfte mit ca.7cm breiten Dielen
und mit ca. 25cm breiten Dielen ausgelegt.
Raum 02.05 komplett mit ca. 20cm breiten Dielen
ausgelegt.
Menge: 15,000 m2

**1.160 Ortgangbrett 160mm D 28mm Lerche gehobelt besäumt**
Ortgangbrett als Windleiste liefern und anbringen,
Breite 160 mm, Dicke 28 mm, Holzart Lerche, gehobelt,
parallel besäumt, Sortierklasse S 10, C24, Untergrund
Ortgangblech Zink. Die Stöße am First auf Gerung
geschnitten und die Bretterköpfe auf Traufhöhe in Form
gesägt.
Inkl. Zuschnitt und aller Neben und notwendigen
Vorleistungen zur Anbringung des Brettes.

Einbauort:
außen, Giebelseite Ost und West

Material:
Massivholz, Europäische Lerche, S10 / C24

Imprägnierung:
Farblos, Produktangabe: ...............................
Menge: 24,000 m
Zuordnung: 016

### Bereich 2 Stahlbauarbeiten

**2.010 Hohlprofil Stahl 200/100/8 mm**
Liefern und Montieren der Deckenträgerverstärkung als
Hohlprofil 200/100/8 mm aus Stahl entsprechend den
Angaben der Statik, inkl. aller Befestigungs- und
Verbindungsmittel. Oberfläche mit Rostschutzfarbe
gestrichen.
Die Einbringung ins Dachgeschoss mittels Kran oder
ähnliches Hubgerät, ist mit einzukalkulieren. Siehe
hierzu die Ansichten BRA-AP-S02 und BRA-AP-04

Abmessungen:
HR 200/100/8,235 Stahlprofil, S235, Länge ca. 5 m

Einbauort:
Stiftungsarchiv, R02.01

Als Grundlage dient der Plan Konstruktionszeichnung
Fußboden Bauaktenarchiv OG: BRA-AP-ST-02
Menge: 3,000 Stck

**2.020 Auflagerpolster für Stahlträger**
Einbringung von Unterstopfmörtel aus Beton C20/25
erdfeucht unterhalb der Kopfenden der Stahlträgfer als
Auflagerpolster.

Einbauort:
1. OG, R0201 und R02.06, jeweils am Kopfende
Stahlträger

Abmessung: bxhxl ca. 40cm x 10cm x 20cm
Menge: 8,000 Stck

**2.030 Stahlprofil UPE 270 als Balkenverstärkung**
Liefern und Montieren der Deckenträgerverstärkung als
UPE 270 Profil entsprechend den Angaben der Statik,
inkl. aller Befestigungs- und Verbindungsmittel.
Oberfläche mit Rostschutzfarbe gestrichen. Jeweils zwei
Träger bilden eine Verstärkungspaar.
Die Einbringung ins Dachgeschoss mittels Kran oder
ähnliches Hubgerät, ist mit einzukalkulieren. b
Siehe hierzu die Ansichten BRA-AP-S02 und BRA-AP-04

Abmessungen:
UPE 270 Stahlprofil, S235, Länge 6 m

Einbauort:
Stiftungsarchiv, R02.06

Als Grundlage dient der Plan Konstruktionszeichnung
Fußboden Stiftungsnarchiv OG: BRA-AP-ST-04
Menge: 4,000 Stck

**2.040 Stahlbügel als Abhänger für Deckenträger 500 mm**
Herstellen, Liefern und Montieren von Stahlbügeln aus
Rundstahl mit aufgedrehten Gewinde zur Verbindung mit
der Aufschraubplatte zur Aufhängung der
Bestandskappendecke an die neue Deckenkonstruktion
gemäß Angaben Statik, inkl. aller Befestigungsmittel
und Zuschnitte. Anschraubplatte in gesonderter
Position.

Material:
Edelstahl V4A

Abmessungen:
Stabdurchmesser 12mm, ca. 500 mm lang, lichte Maulweite
105 mm

Inkl. der Bohrungen durch die Kappendecken zur
Durchführung der Edelstahlbügel. Es sind
bestandsschonende und erschütterungsarme Bohrmethoden
zu wählen.

Ziegelsteinkappen, Dicke ca. 11 cm

Als Grundlage dient der Plan Konstruktionszeichnung
Decke über EG: BRA-AP-ST-01 und BRA-AP-ST-04
Menge: 12,000 Stck

**2.050 Anschraubplatte für Deckenträger UPE 270 Profil**
Herstellen, Liefern und Montieren von Anschraubplatte
zur Aufhängung der Bestandskappendecke an die neue
Deckenkonstruktion gemäß Angaben Statik, inkl. aller
Befestigungsmittel und Zuschnitte.

Material:
Edelstahl V4A

Abmessungen:
Anschraubplatte 370 mm x 140 mm x 15 mm

Einbauort:
Stiftungsarchiv, R02.06

Als Grundlage dient der Plan Konstruktionszeichnung
Decke über EG: BRA-AP-ST-01 und BRA-AP-ST-04
Menge: 3,000 Stck

**2.060 Anschraubplatte für Deckenträger Hohlprofil Profil**
Herstellen, Liefern und Montieren von Anschraubplatte
zur Aufhängung der Bestandskappendecke an die neue
Deckenkonstruktion gemäß Angaben Statik, inkl. aller
Befestigungsmittel und Zuschnitte.

Material:
Edelstahl V4A

Abmessungen:
Anschraubplatte 80 mm x 140 mm x 8 mm

Einbauort:
Bauaktenarchiv, R02.01

Als Grundlage dient der Plan Konstruktionszeichnung
Decke über EG: BRA-AP-ST-01
Menge: 6,000 Stck

**2.070 Zuganker Deckenträger**
Liefern und Montieren von Zugankern zur Verbindung
einzelner Deckenträger untereinander, gemäß Angaben
Statik, inkl. aller Befestigungsmittel und Bohrungen
durch den Eisenträger sowie der Kappendecke. Es sind
bestandsschonende und erschütterungsarme
Arbeitsmethoden zu wählen.

Abmessungen:
Edelstahl V4A, Rundstahl 12 mm Durchmesser, ca. 1,75 m
lang, Aufgeschnittenes Gewinde zum spannen der Zuganker

Einbauort:
Bauaktenarchiv, R02.01 und R02.02

Als Grundlage dient der Plan Konstruktionszeichnung
Decke über EG: BRA-AP-ST-01
Menge: 2,000 Stck

**2.080 Zuganker Außenwand**
Liefern und Montieren von Zugankern zur Verbindung
Deckenträger und Außenwand, gemäß Angaben Statik, inkl.
aller Befestigungsmittel und Bohrungen durch den
Eisenträger sowie der Außenwand. Das Öffnen und
Verschließen der Außenseite der Außenwand zur
Einbringung der Konterplatte erfolgt bauseits in enger
Abstimmung mit dem Bauhauptgewerk und der Bauleitung.

Abmessungen:
Edelstahl V4A, Rundstahl 12 mm Durchmesser, ca. 1,75 m
lang, Aufgeschnittenes Gewinde zum spannen der Zuganker

Konterplatte V2A 200/50/6n mm mit Bohrung ? 14 mm

Einbauort:
Bauaktenarchiv, R02.01, R02.02 und Stiftungsarchiv
R20.06

Außenwand:
Ziegelsteinmauerwerk, ca. 40 cm dick

Als Grundlage dient der Plan Konstruktionszeichnung
Decke über EG: BRA-AP-ST-01
Menge: 9,000 Stck

### Bereich 3 Regiestunden

**3.010 Stundenlohnarbeiten durch Facharbeiter/-in**
Nur auf Anordnung des AG ausführen.

Der Verrechnungssatz für die jeweilige Arbeitskraft
umfasst sämtliche Aufwendungen wie Lohn- und
Gehaltskosten, Lohn- und Gehaltsnebenkosten, Zuschläge,
lohngebundene und lohnabhängige Kosten, sonstige
Sozialkosten, Gemeinkosten, Wagnis und Gewinn.
Menge: 10,000 h

**3.020 Stundenlohnarbeiten durch Bauhelfer/-in**
Nur auf Anordnung des AG ausführen.

Der Verrechnungssatz für die jeweilige Arbeitskraft
umfasst sämtliche Aufwendungen wie Lohn- und
Gehaltskosten, Lohn- und Gehaltsnebenkosten, Zuschläge,
lohngebundene und lohnabhängige Kosten, sonstige
Sozialkosten, Gemeinkosten, Wagnis und Gewinn.
Menge: 10,000 h

USt %: 19,00
